# Schulzentrum Saarn - Sanierung und Anbau Sporthalle Lehnerstraße (ID 276)
Angebotsaufforderung (GAEB DA XML 3.2, DA83)
Projekt: P246
Währung: EUR
Auftraggeber: Stadt Mülheim an der Ruhr - ImmobilienSe, Hans-Böckler-Platz 5, 45468 Mülheim an der Ruhr
Ausführungsort: Sporthalle Lehnerstrasse, Lehnerstrasse 67, 45481 Mülheim an der Ruhr
Erstellt mit: 5 250218.1, NOVA AVA, 18.02.2025

## Allgemeine Entwurfs- und Baubeschreibung
Die Stadt Mülheim an der Ruhr beabsichtigt, als Eigentümerin der bestehenden 3-fach Sporthalle im Schulzentrum Saarn, diese gemäß den aktuellen bautechnischen, energetischen und brandschutztechnischen Anforderungen zu sanieren und um einen eingeschossigen Anbau zu erweitern, in dem weitere Umkleideräume und Nebenräume Platz finden sollen.

Der Campus des Schulzentrums auf der Lehnerstraße gliedert sich durch das Gebäudeensemble der Gesamtschule Saarn, des Berufskollegs und der Mensa. Die bestehende 3-fach Sporthalle bildet im südlichen Teil des Campus den Abschluss des Schulzentrums.
Die im Jahr 1982 und 1983 geplante und errichtete Sporthalle bietet auf ihrer insgesamt ca. 2.180 m2 Bruttogeschossfläche, nicht nur den Rahmen für den Schulsport, sondern ist als Versammlungsstätte (genehmigter Sonderbau), mit insgesamt ca. 400 Tribünensitzplätzen der Heimspielstandort des Hallenhockey- Bundesligisten HTC Uhlenhorst. Auch durch den deutschland- und europaweiten Erfolg des ansässigen HTC Uhlenhorst bedingt, etablierte sich der Standort und manifestierte seine überregionale Bedeutung für Sportveranstaltungen.

Die hier beschriebenen Arbeiten werden während des laufenden Schulbetriebs durchgeführt. Entsprechende Sicherheitsvorkehrungen etc. sind, sofern nicht ausgeschrieben, in den EPs mit einzukalkulieren.
Teilweise ist auf der Baustelle mit eingeschränkten Wendemöglichkeiten zu rechnen.
Alle vorhandenen, bestehenden Flucht- und Rettungswege sind zwingend frei zu halten.
Ein beschreibender Baustelleneinrichtungsplan befindet sich in den Anlagen.

Die in diesem Leistungsverzeichnis beschriebenen Leistungen betreffen vornehmlich folgende Arbeiten:

Die erdberührenden Bauteile der bestehenden Sporthalle, sowie auch die der bestehenden Nebentrakte, sollen freigelegt werden, damit diese durch ein Drittgewerk (Rohbau) abgedichtet und gedämmt werden können. Hierbei ist zu beachten, das das Gelände der Halle von Nord nach Süd um ca. 4 Meter ansteigt, so dass am hinteren Gebäudeteil der Halle die meisten Erdbewegungen stattfinden müssen. Aus statischen Gründen sind die Arbeitsschritte
- Aushub
- Dichten und dämmen (Drittgewerk) und
-Verfüllen
am hinteren (südlichen) Hallenteil abschnittsweise, je Stützenfeld auszuführen. Hieraus austehende Mehraufwendungen sind mit in die Einheitspreise zu kalkulieren und werden nicht gesondert vergütet.

Zudem sind hier die Leistungen zur Herstellung der notwendigen Baugrube für den geplanten Anbau anzubieten. Der Anbau soll eingeschossig und nicht unterkellert mit einer nahezu quadratischen Grundfläche von ca. 200 m2 BGF errichtet werden.

## Verkehrsflächen: Genehmigungen / Auflagen
Öffentlicher Verkehrsraum darf für die Lagerung oder Abstellung von Baumaterial, Baumaschinen, Fahrzeugen usw. nur mit Genehmigung des Ordnungsamtes in Anspruch genommen werden.
Durch Bauarbeiten verursachte Schäden an den öffentlichen Verkehrsflächen sind durch den Verursacher umgehend zu beseitigen; es ist der alte Zustand herzustellen.
Alle vorgenannten erforderlichen Genehmigungen und Maßnahmen hat der AN in eigener Verantwortung einzuholen. Die Kosten gehen zu Lasten des AN und sind in die Einheitspreise einzurechnen.

## Baustelleneinrichtungs- / freizuhaltende Flächen
Dem AN stehen für die Dauer der Bauzeit Lagerflächen im unmittelbaren Baustellenbereich lediglich im begrenztem Umfang zur Verfügung. Die Flächen werden für die Dauer der vertraglichen Bauzeit kostenlos zur Verfügung gestellt. Weitere Flächen u. a. für die Baustelleneinrichtung, Lagerplätze, Zwischendeponien etc. hat der AN eigenständig, in Absprache mit der Bauleitung / Bauüberwachung zu
beschaffen. Bei Bauzeitüberschreitungen hat der AN die dadurch eventuell anfallenden Kosten (z. B. Pachten oder dergleichen) zu tragen. Auf Anordnung des AG hat der AN bei Bauzeitüberschreitung die Flächen zu räumen. Bei unzulässigen eigenmächtigen Abweichungen durch den AN trägt dieser alle daraus resultierenden Nachteile, die der Stadt Mülheim an der Ruhr entstehen.
Nach Beendigung der Arbeiten sind die in Anspruch genommenen Flächen in ihren ursprünglichen Zustand zurück zu versetzen und dem Eigentümer zu übergeben. Kosten für weiter notwendige Arbeits- und Lagerflächen sind durch die Vertragspreise abgegolten. Für Verpackungsmaterialien, Müll, Schutt u. ä. hat der AN auf eigene Kosten entsprechende Container aufzustellen und die Entsorgungskosten zu übernehmen. Der Transport von zwischengelagerten Baumaterialien, Böden, Einbauteilen usw. zur Einbaustelle ist in die Einheits- und
Pauschalpreise einzukalkulieren.
Die für alle am Bau Beteiligten zur Verfügung stehenden bzw. freizuhaltenden Flächen sind vor Baubeginn mit dem AG in Form eines Baustelleneinrichtungsplan abzustimmen. Vom AN ist dieser 8 Tage nach Beauftragung zur Abstimmung und Freigabe vorzulegen. Der AG behält sich vor, auch diese Flächen durch andere Gewerke bis zur Erstellung der Aussenanlagen zu nutzen.
Die Zuweisung der Aufstellflächen der Container erfolgt nach Anmeldung des Platzbedarfs durch die örtliche Bauleitung. Dies gilt auch für die
Nutzung von Lagerflächen. Der Unternehmer hat innerhalb der eingezäunten Baustellenfläche seine Lagerflächen zu schützen.
Die Plätze für Personal-, Geräte- und Schuttcontainer müssen jeweils mit dem AG festgelegt werden. Bei der Aufstellung evtl. erforderlicher Tagesunterkünfte, der Wasch- und Toilettenanlagen sind die Arbeitsstättenverordnung und die dazu erlassenen Richtlinien zu
beachten. Das Aufstellen von Wohnunterkünften auf dem Baugrundstück ist nicht erlaubt.

Zum Ausführungszeitpunkt der hier beschriebenen Maßnahmen befindet sich die Schule weiterhin im Regelbetrieb. So ist im Speziellen bei Lieferung und Laden von Baumaterialien und Baustoffen auf einen verkehrssicheren Betrieb in Bezug auf die Schulnutzung acht zu geben.

Ein beschreibender Baustelleneinrichtungsplan befindet sich in den Anlagen.

## Sicherheits- und Gesundheitsschutz / Ersthelfer
Der AG setzt gemäß Baustellenverordnung einen Sicherheits- und Gesundheitsschutzkoordinator ein.
Der AN benennt nach Auftragserteilung unaufgefordert seinen verantwortlichen Bauleiter und Sicherheitsbeauftragten sowie einen ausgebildeten Ersthelfer, der auf der Baustelle eingesetzt werden muss. Es handelt sich dabei vorzugsweise um die auf der Baustelle für das
Gewerk eingesetzten Poliere oder Kolonnenführer.
Jedes Unternehmen hat für die Erstversorgung einen großen Verbandkasten "C" nach DIN 13 157 "Erste-Hilfe-Material" vorzuhalten.
Nach Aufforderung durch den Sicherheits- und Gesundheitsschutzkoordinator ist vom Unternehmer für sich und seine Nachunternehmer der "Fragebogen für Unternehmer " komplett auszufüllen und zu überreichen.

## Ökologische Baubegleitung
Um das Eintreten von Zugriffsverboten gemäß § 44 (1) BNatSchG zu verhindern, setzt der AG eine ökologische Baubegleitung (ÖBB, nachweislich faunistisch qualifiziertes Fachpersonal) zu Rückbauarbeiten, Vegetationsbeseitigungen und Baufeldräumungen ein. Ein etwaig hieraus resultierender Mehraufwand wird nicht gesondert vergütet.

## Allgemein
Stoffe und Bauteile, die der AN zu liefern hat, müssen den DIN-,
Güte-und Maßbestimmungen entsprechen und sich in ungebrauchtem Zustand befinden.
Vom AG werden grundsätzlich keine Baustoffe, Betriebsstoffe sowie Stoffe anderer Art zur Verfügung gestellt. Materialien, die vom Auftraggeber
gestellt und die der AN auf Anweisung der Bauleitung einzubauen hat,
sind im Leistungsverzeichnis mit dem Zusatz "bauseits geliefert" gekennzeichnet.
Die Diebstahl- und beschädigungssichere Aufbewahrung gelagerter bzw. zwischengelagerter Materialien und Bauteile ist Sache des AN.

## Auftragsabwicklung
Vor Beginn der Arbeiten sind sämtliche für die Durchführung der Arbeiten erforderlichen Maße und Höhen eigenverantwortlich, gemäß der Angaben der Ausführungszeichnungen, anzulegen. Erforderliche Vermessungsarbeiten sind eigenständig mit dem zuständigen Vermessungsbüro abzustimmen. Behördlichen Abnahmen sind rechtzeitig zu veranlassen.

## Abfälle / Umweltschutz
Die allgemein gültigen Vorschriften zum Schutz gegen Baulärm sind einzuhalten. Außerdem sind die Auflagen und Verwaltungsvorschriften des Immissionsschutz- und des Abfallbeseitigungsgesetzes zu beachten und einzuhalten.
Auf den Baustellen anfallende Abwässer, Abfälle und sonstige Reststoffe
sind zu sammeln, abzufahren und abfallrechtlich zulässig zu entsorgen.
Die anfallenden Abwässer aus der Sanitärentsorgung können in dieses eingeleitet werden. Über die Art und den Umfang der Entsorgungsleitungen
hat sich der AN vor Abgabe seines Angebotes zu informieren. Eine Versickerung von Abwässern ist nicht zulässig. Für die
Abwasserbeseitigung hat der AN die entsprechenden Genehmigungen bei dem zuständigen Betreiber der Anlage einzuholen. Sämtliche anfallenden
Kosten gehen zu Lasten des AN und sind in die entsprechenden Positionen des Leistungsverzeichnisses mit einzurechnen.
Der AN hat alle Arbeiten mit Geräten auszuführen, die dem neuesten Stand des Immissionsschutzgesetzes entsprechen. Die sofortige Beseitigung von Beschädigungen und Verschmutzungen beim Transport von Materialien usw. auf öffentlichen und betrieblichen Verkehrswegen ist zu gewährleisten.
Falls der Einsatz einer Kehrmaschine nicht ausreicht, ist ggf. ein Saug- und Spritzwagen einzusetzen. Die Auflagen und Verwaltungsvorschriften des Abfallbeseitigungsgesetzes sind zu beachten und strikt einzuhalten.
Der AN trägt die alleinige Verantwortung für die Beachtung aller gesetzlichen Bestimmungen, Richtlinien und Durchführungsverordnungen.

Mit Beauftragung der oben genannten Leistung sind sich Auftraggeber und Auftragnehmer einig, dass der Auftragnehmer Abfallerzeuger und Abfallbesitzer hinsichtlich der Abfälle ist und wird, die bei der Vertragserfüllung anfallen. Der Auftragnehmer organisiert selbstständig und ohne Weisung durch den Auftraggeber die ordnungsgemäße Entsorgung der angefallenen gefährlichen und nichtgefährlichen Abfälle gemäß des zur Zeit gültigen Kreislaufwirtschaftsgesetzes.
Mit der Angebotsabgabe erklärt der Auftragnehmer, dass sämtliche abfallrechtlichen
Pflichten wie auch das Nachweisverfahren übernommen werden. Eine zusätzliche Vergütung für die Übernahme der Erzeugerpflichten erfolgt nicht.

## Bautechnische Abnahmen und Kosten dieser Abnahmen
Alle für die Leistungen des AN erforderlichen bautechnischen Abnahmen sowie die Abnahmen mit den Behörden und den öffentlichen Versorgungsträgern sind vom AN eigenverantwortlich vorzubereiten und durchführen zu lassen.
Die Kosten dieser Abnahmen trägt der AN. Die Beauftragten des Bauherrn sind zu diesen Abnahmen einzuladen.

## Toleranzen
Für die Toleranzen gelten die Anforderungen gemäß DIN 18201, 18202 und 18203.

## Schlechtwetter
Erschwernisse während der Bauarbeiten durch Witterungseinflüsse sind in den Einheitspreisen zu berücksichtigen, sie werden nicht besonders vergütet. Eventuell auftretende wolkenbruchartige Regenfälle und ihre Folgen gelten als typische Gefahrenursachen im Bauwesen, die weder als höhere Gewalt noch als unabwendbarer Umstand im Sinne der VOB/B, § 7, anzusehen sind.
Alle Schäden, die durch Niederschlags- und Oberflächenwasser entstehen, sind vom AN ohne Vergütung unverzüglich zu beseitigen. Aus einer evtl. Verschlammung des Bodens kann der AN keine Mehrkosten herleiten.

## Vermessung
Alle notwendigen Vermessungsarbeiten sind in die Einheitspreise einzurechnen.

## Bauaufsichtlich notwendige Beschilderungen und Absperrungen
Beschilderungen, Hinweisschilder, Absperrungen usw. auf der Baustelle und im Baustellenumfeld sind gemäß VOB Teil der Leistung des AN und werden nicht gesondert vergütet.

## Absturzsicherungen
Provisorische Absturzsicherungen, Treppengeländer etc. sind ohne gesonderte Vergütung während der vertraglichen Ausführungsdauer herzustellen, bis zu 10 Wochen darüber hinaus instandzuhalten und zu demontieren/entsorgen.

## Ausführungsunterlagen
Vom AG zur Verfügung gestellte Unterlagen : - siehe Anlagenliste -

## Leistungen erfolgen nach:
Die Ausführung der in diesem Leistungsverzeichnis beschriebenen Leistungen erfolgt nach:
- der VOB/C in der aktuell gültigen Fassung,
- den Vorbemerkungen, den ATVs DIN 18 299, den ZTVs, - dem geltendem Baurecht und den örtlichen behördlichen Vorschriften, Satzungen und Auflagen,
- den "Allgemeinen Bedingungen der Stadt Mülheim an der Ruhr für Bauleistungen" zum Zeitpunkt der Angebotsabgabe, gemäß Anlage.
- den der Ausschreibung beigefügten Unterlagen.
- den Ausführungsunterlagen

## Normen und Richtlinien
Es gelten alle für die im Leistungsprogramm enthaltenen Leistungen zutreffenden am Tag der Abnahme geltenden Normen und Vorschriften.

## Arbeitsgeräte
Die Wahl der zum Einsatz kommenden Geräte obliegt dem AN. Er hat sich jedoch an die geltenden Richtlinien und Bestimmungen zu halten. Einrüstungen, Hilfskonstruktionen und Abstützungen sind, soweit sie
nicht ausdrücklich ausgewiesen sind, in die Einheitspreise einzukalkulieren.

## Installationen
Der AN ist verpflichtet, sich vor Beginn der Arbeiten über die im Baustellenbereich vorhandenen Leitungen, Kanäle, Dräne, Kabel usw. ausführlich zu informieren. Schäden oder Haftungsansprüche Dritter, die aus der Nichtbeachtung dieser Verpflichtung entstehen, gehen zu Lasten des AN.

## Koordination u. Baubesprechung
Die Ausführung der Arbeiten ist in enger Zusammenarbeit und Abstimmung mit den anderen am Bau beteiligten Firmen zu koordinieren und durchzuführen.
Es werden wöchentlich Baubesprechungen durchgeführt, deren Teilnahme für jeden AN verpflichtend ist. Hierzu sind die Bautagesberichte im Original der Bauleitung zu übergeben.

## Hinweis zur Bauausführung
Alle angrenzenden Bauteile sind schadensfrei zu halten!
Erforderliche Sicherungsmaßnahmen sind im Angebot zu berücksichtigen!
Sollten Leistungen die für eine vollständige, handwerklich und technisch einwandfreie Ausführung fehlen, so sind diese separat aufzuführen und anzubieten.

Zur Anlieferung und Lagerung des benötigten Materials steht nur bedingt Platz zur Verfügung. Eine Besichtigung vor Ort wird empfohlen, wobei Möglichkeiten der Materiallieferung und Lagerung zu prüfen sind.

## Projektspezifischer Hinweis
Strom und Wasser, in haushaltsüblichen Stärken / Dimensionen, werden bauseitig an mindestens einem Punkt bereit gestellt. Ggf. erforderliche, zusätzliche Anschlusspunkte sind vom AN herzustellen. Dies wird nicht gesondert vergütet.
Schuleigene WC-Anlagen werden zur Nutzung gestellt.

## Anlagenliste
Genehmigungsplanung
Flurkarte
Luftbild
Fotos
Baugrundgutachten
Ausführungsterminplan
Unterlagen der Statik
Baustelleneinrichtungsplan

## VE03 Erdbauarbeiten
Datum: 07.11.2024

*Hinweis: Hinweis zur Baustelleneinrichtung*
Das Einrichten, Vorhalten und Abräumen der Baustelle ist gem. VOB DIN 18299 eine Nebenleistung und ist in die Einheitspreise einzukalkulieren, soweit keine Positionen vorgesehen sind.

Notwendige Hebezeuge, Gerüste etc. sind ebenfalls in die Einheitspreise zu kalkulieren und
werden nicht gesondert vergütet, soweit nicht gesondert ausgeschrieben.

*Hinweis: Gewerkespezifischer Hinweis*
Die hier beschriebenen Arbeiten dienen zur Vorbereitung der folgenden Rohbauarbeiten zur Errichtung eines Anbaus. Zudem sind hier die erdberührenden Bauteile im Rahmen der energetischen Sanierung der bestehenden Gebäudeteile abzudichten und zu dämmen.

Übersicht Gebäudeteile:

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
Es empfiehlt sich die Besichtigung der Örtlichkeiten. Ein Termin kann mit der Bauherrschaft vereinbart werden.

Bauseitige Leistungen:
Ein Haupt-Baustromanschluss mit ca. 180 Amp. wird bauseitig zur Verfügung gestellt. Sollten ab hier weitere Verteilungen notwendig sein, liegt dies in der Verantwortung des ANs und löst keinen zusätzlichen Vergütungsanspruch aus. Die Baustelle ist mit einem Bauzaun eingezäunt (Siehe auch Baustelleneinrichtunsplan). Ein Schuleigene WC-Anlage wird zur Nutzung zur Verfügung gestellt.

### Titel 1 Baustelleneinrichtung und vorbereitende Arbeiten

#### Abschnitt 1.1 Baustelleneinrichtung

**1.1.10 Baustrasse anlegen**
Baustraße/Bauweg zum Schutz des Bodens herstellen.
Behelfsmäßiger Weg / Baustraße in Geländehöhe für
Baustellenverkehr auf bestehender Wiesen- / Rasenfläche herstellen.
Breite, ca. 3 m
Aus Schotter o. ä., tragfähig für Baustellenverkehr.
Menge: 90,000 m2

**1.1.20 Baustrasse rückbauen**
Rückbau der Baustrasse aus Position 01.01.010
Menge: 90,000 m2

#### Abschnitt 1.2 Rodungsarbeiten

*Hinweis: Vorbemerkung Rodungsarbeiten*
Die zu rodenden Gehölze befinden sich im unmittelbaren Außenanlagen- und Gebäudebereich.
Vor Abgabe des Angebots empfiehlt sich eine Besichtigung der Örtlichkeiten.
Die Rodung der Wurzelstubbe kann wahlweise auch mit der Stubbenfräse erfolgen. Eine zusätzliche Vergütung je nach Wahl der Wurzelrodung erfolgt nicht.

**1.2.10 Rodung Wurzelstock, einstämmig**
Rodung von Wurzelstöcken bereits gefällter einstämmiger Bäume.
Umfang der Stämme der gefällten Bäume 0,6 bis 0,9 m
Material laden und abfahren und ordnungsgemäß entsorgen.
Menge: 2,000 Stck

**1.2.20 Strauchwerk schneiden**
Schneiden von Strauchwerk, zur Schaffung
von Baufreiheit.
Anfallendes Material entsorgen.

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Menge: 1044,700 m2

#### Abschnitt 1.3 Abbrucharbeiten

**1.3.10 Betonpflastersteine ausbauen, entsorgen**
Betonpflastersteine "Brötchen", ca. 8 x 20 cm, einschl. Unterbau
ausbauen und fachgerecht entsorgen

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Menge: 66,300 m2

**1.3.20 Betonpflastersteine ausbauen, lagern**
Wie unter Position 01.03.010 beschrieben, jedoch hier:
bauseitiges Lagern zum Wiedereinbau durch Folgegewerk.
Menge: 430,000 m2

**1.3.30 Kopfsteinpflaster ausbauen, entsorgen**
Kopfsteinpflaster einschliesslich Unterbau ausbauen und fachgerecht entsorgen.

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Menge: 26,600 m2

**1.3.40 Kopfsteinpflaster ausbauen, lagern**
Wie unter Position 01.03.030 beschrieben, jedoch hier:
bauseitiges Lagern der Kopfsteinpflaster zum Wiedereinbau durch Folgegewerk.
Der Unterbau soll auch hier wie oben beschrieben fachgerecht entsorgt werden.
Menge: 60,000 m2

**1.3.50 Abbruch Kantsteine**
Betonkantensteine einschl. Unterbau abbrechen, aufladen
und fachgerecht entsorgen.
Menge: 127,000 lfdm

**1.3.60 Abbruch Entwässerungsrinne**
Abbruch von bestehenden Entwässerungsrinnen, inklusive Unterbau im Zuge der Abbrucharbeiten der Betonpflastersteine aus Position 01.03.010.
Das Abbruchmaterial geht in das Eigentum des AN über und ist fachgerecht zu entsorgen.

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Menge: 40,000 lfdm

**1.3.70 Abbruch Doppelstabmattenzaun, erdeingebaut**
Doppelstabmattenzaunelemente einschl. Pfosten und Fundamente demontieren / abbrechen und entsorgen.
Abmessung: Höhe ca. 1,40 m
Inklusive vier Pfosten und Fundamente.

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Menge: 20,000 lfdm

**1.3.80 Abbruch Bank, Holz**
Bestehende Holzbank mit Rückenlehne inklusive Fundamente gemäß Foto abbrechen.
Die Leistung versteht sich als fix und fertige Leistung, inklusive Einsatz aller evtl. notwendigen Maschinen, sowie Lohn- und Lohnnebenkosten.
Das Abbruchmaterial geht in das Eigentum des AN über und ist fachgerecht zu entsorgen
Höhe Bank: ca. 0,75 m
Länge Bank: ca. 2 m

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Menge: 1,000 Stck

**1.3.90 Abbruch Bank, Beton**
Bestehende Sitzbank aus Betonelementen inklusive Fundamente, gemäß Foto abbrechen.
Die Leistung versteht sich als fix und fertige Leistung, inklusive Einsatz aller evtl. notwendigen Maschinen, sowie Lohn- und Lohnnebenkosten.
Das Abbruchmaterial geht in das Eigentum des AN über und ist fachgerecht zu entsorgen
Höhe Bank: ca. 0,75 m
Länge Bank: ca. 2 m

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Menge: 38,000 lfdm

**1.3.100 Abbruch Mülleimer**
Bestehenden Außenmülleimer aus Stahlblech inklusive Fundamente, gemäß Foto abbrechen.
Die Leistung versteht sich als fix und fertige Leistung, inklusive Einsatz aller evtl. notwendigen Maschinen, sowie Lohn- und Lohnnebenkosten.
Das Abbruchmaterial geht in das Eigentum des AN über und ist fachgerecht zu entsorgen.

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Menge: 1,000 Stck

**1.3.110 Abbruch L-Betonsteine, h = 0,8**
Einfassung aus L-Steinen als Betonfertigteil, einschlißlich Magerbetonfundamente und Erdarbeiten abbrechen.
Höhe über Gelände: bis ca. 80 cm

Abrechnung nach lfm L-Stein Oberkante

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Menge: 15,000 lfdm

### Titel 2 Erdarbeiten

*Hinweis: Vorbemerkungen Erdarbeiten Allgemein*
Baugrund / Erdarbeiten
Die Vorgaben und Hinweise aus dem Bodengutachten (Anlage) sind zu beachten.
Werden beim Aushub von der Leistungsbeschreibung abweichende Bodenverhältnisse angetroffen oder treten Umstände (Grund-/Sickerwasser) ein, durch die die vorgeschriebenen Arbeiten nicht durchgeführt werden können, ist unverzüglich die Bauleitung zu informieren.

Entsorgung Boden
Der Bodenaushub ist soweit wie möglich einer Wiederverwertung zuzuführen.
Die Verwertung hat Vorrang vor der Beseitigung.
Die jeweiligen Entsorgungsentgelte für die Beseitigung von Abfällen, die nach der Ersatzbaustoffverordnung der Zuordnung BMF1 nicht überschreiten, werden nicht gesondert vergütet und sind in die EP einzurechnen.
Klassifizierung des Bodens gem. beiliegendem Bodengutachten = BM0.
Nachweis der Verwertung: Der Nachweis über
ordnungsgemäße und schadlose Verwertung ist zu führen und durch Lieferscheine, Wiegekarten bzw. Rechnungen dem AG zu belegen.

Mengenermittlung / Aufmaß / Nivellements
Der Mengenermittlung und Abrechnung für Aushub, Einbau und Verdichtung liegen feste Massen (Volumen nach gewachsenen oder fertig verdichtetem Boden) zugrunde
sofern in den Leistungspositionen nichts anderes beschrieben ist.
Ggf. kann eine Abrechnung nach Wiegekarten o.ä. vorgenommen werden. Dies bedarf der vorherigen Vereinbarung mit der Bauherrschaft.

Sonstiges / Nebenleistung
Vor Ausführung der Arbeiten hat sich der AN über die genaue Lage von Hindernissen, wie Leitungen, Kabel,
Kanäle, Vermarkungen etc. zu informieren. Bereits vorhandenen Absteckungen, Grenzsteine,
Festpunkte, Höhenmarken etc. für Gebäude, Straßen- oder wegeführungen sind vor Arbeitsbeginn durch den AN zu sichern.

#### Abschnitt 2.1 Erdarbeiten Bestandsgebäude

**2.1.10 Schächte sichern**
Bestehende Schächte über die gesamte Bauzeit im Bereich der Baugrube (Erdarbeiten + Rohbau) vor Beschädigungen sichern.

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(Beispiel Foto)
Menge: 3,000 Stck

**2.1.20 Mutterboden lösen, laden und entsorgen**
Mutterboden, nicht brauchbar, in unterschiedlicher Dicke lösen, laden und abfahren.
Aushubmaterial entsorgen.

Abtragsdicke: i. M. 20 cm
Menge: 834,000 m2

**2.1.30 Freilegen Erdberührender Bauteile - Boden lösen, laden und entsorgen**
Boden für Baugruben profilgerecht lösen, laden und entsorgen.
Aushubtiefe bis max. - 4,60 m unter Geländeniveau.
Geländeprofil ist nach Süden ansteigend.
Bodenklasse: Homogenbereiche nach Bodengutachten
Klasse gemäß Ersatzbaustoffverordnung: BM0

Hinweis zur Ausführung:
Die hier beschriebenen Arbeiten zur Freilegung der Erdberührenden Bauteile dient als Vorbereitung zur Abdichtung und Dämmung dieser (Wird durch Drittgewerk ausgeführt).
Aus statischen Gründen können die Arbeiten auf der Südseite der bestehenden Halle nur "Feldweise", jeweils im Bereich zwischen zwei Stützen durchgeführt werden, da nicht die gesamte Wandfläche zugleich freigelegt werden darf. Nach erfolgter Dämm- und Abdichtungsarbeit, muss das entsprechende Feld vor Öffnung des nächsten Feldes wieder verfüllt werden. Verfüllarbeiten in gesonderter Position.
Feldlängen Südseite: ca. 5 Meter
Anzahl der Felder auf der Südseite: 9 Stück
Insgesamte Länge der Südseite: ca. 50 Meter
Die feldweise Bearbeitung betrifft nur die Süd-Seite der Halle! Die übrigen Seiten können konventionell bearbeitet werden.

Die hieraus resultierenden Mehraufwändungen lösen keinen gesonderten Vergütungsanspruch aus und sind mit in die Einheitspreise zu kalkulieren.
Menge: 1276,500 m3

**2.1.40 Zulage: EBV BMF3**
Zulage zu Position 02.01.030.
Hier:
Zulage zur Entsorgung des Bodens bei Klassifizierung nach Ersatzbaustoffverordnung >= BMF3.
Menge: 50,000 m3

**2.1.50 Boden lösen und lagern**
Arbeiten, wie unter Position 02.01.030 beschrieben, jedoch nicht abfahren, sondern zum Verfüllen der Arbeitsräume bauseitig lagern.
Menge: 1000,000 m3

**2.1.60 Ausbau L-Betonsteine, h = 1,6**
Einfassung aus L-Steinen als Betonfertigteil, einschließlich Magerbetonfundamente im Zuge der Erdarbeiten ausbauen und bauseitig lagern. (Wiedereinbau der L-Betonsteine in Folgeposition)
Höhe über Gelände: bis ca. 1,60 m

Abrechnung nach fldm L-Stein Oberkante.

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Menge: 2,000 lfdm

**2.1.70 Wiedereinbau L-Betonsteine, h = 1,6**
Wiedereinbau der L-Betonsteine aus Position 02.01.060.
Der Wiedereinbau erfolgt nach zu erledigenden Abdichtungs- und Dämmarbeiten (Drittgewerk) an gleich Stelle. Inklusive Herstellung des notwendigen Magerbetonfundamentes.
Abrechnung nach lfdm L-Stein Oberkante.
Menge: 2,000 lfdm

**2.1.80 Zulage: Handschachtung**
Zulage zu Position 02.01.030.
Hier:
Ausführen von notwendigen Handschachtungen, z. B. im Bereich des Bestandsgebäudes.
Menge: 10,000 m3

**2.1.90 Böschung abdecken, Folie**
Böschung der Baugrube zur Sicherung gegen Tagwasser mit Polyethylenfolie, abdecken, einschliesslich windsicherer Befestigung, laufendem Unterhalt und späterer Beseitigung.
Foliendicke : 0,5 mm
Menge: 412,500 m2

**2.1.100 Hindernis, unbew. Beton, Mauerwerk, Schutt etc.**
Hindernis aus unbewehrtem Beton, Mauerwerk oder Schutt im Boden im Rahmen der Aushubarbeiten abbrechen, abfahren und entsorgen.
Einzelgröße Hindernis: bis 0,5 m3
Menge: 1,000 m3

**2.1.110 Arbeitsräume verfüllen, zu lieferndes Material**
Verfüllen von Arbeitsräumen / der Baugrube aus Position 02.01.030, lagenweise, profilgerecht, mit vom AN zu lieferndem Kiessand der Bodengruppe SI bzw. SW oder gleichwertig.
Verdichtungsgrad 100 % der einfachen Proktordichte
Menge: 1276,500 m3

**2.1.120 Arbeitsräume verfüllen, bauseitiges Material**
Verfüllen von Arbeitsräumen / der Baugrube aus Position 02.01.030, lagenweise, profilgerecht mit ausgebautem Material aus Position 02.01.050.
Sonst wie unter Position 02.01.110 beschrieben.
Menge: 1000,000 m3

**2.1.130 Statischer Lastplattendruckversuch**
Statischer Lastplattendruckversuch nach DIN 18134
zur Bestimmung der geforderten Tragfähigkeit von
100 % der einfachen Proctordichte nach Angaben und Rücksprache der Bauleitung.
Menge: 3,000 Stck

#### Abschnitt 2.2 Erdarbeiten Bereich geplanter Anbau

**2.2.10 Schächte sichern**
Bestehende Schächte über die gesamte Bauzeit (Erdarbeiten + Rohbau) vor Beschädigungen sichern.
Menge: 1,000 Stck

**2.2.20 Mutterboden lösen, laden und entsorgen**
Mutterboden, nicht brauchbar, in unterschiedlicher Dicke lösen, laden und abfahren.
Aushubmaterial entsorgen.

Abtragsdicke: i. M. 20 cm
Menge: 210,700 m2

**2.2.30 Boden Baugrube lösen, laden und entsorgen**
Boden für Baugruben profilgerecht lösen, laden und entsorgen.
Aushubtiefe bis max. 1 m unter Geländeniveau.
Bodenklasse: Homogenbereiche nach Bodengutachten
Klasse gemäß Ersatzbaustoffverordnung: BM0
Der Boden wird Eigentum des AN und ist fachgerecht zu entsorgen/verwerten.
Menge: 138,000 m3

**2.2.40 Zulage: EBV BMF3**
Zulage zu Position 02.02.030.
Hier:
Zulage zur Entsorgung des Bodens bei Klassifizierung nach Ersatzbaustoffverordnung >= BMF3.
Menge: 20,000 m3

**2.2.50 Hindernis, unbew. Beton, Mauerwerk, Schutt etc.**
Hindernis aus unbewehrtem Beton, Mauerwerk oder Schutt im Boden im Rahmen der Aushubarbeiten abbrechen, abfahren und entsorgen.
Einzelgröße Hindernis: bis 0,5 m3
Menge: 1,000 m3

**2.2.60 Zulage: Handschachtung**
Zulage zu Position 02.02.030.
Hier:
Ausführen von notwendigen Handschachtungen, z. B. im Anschlussbereich des Betandsgebäudes.
Menge: 3,000 m3

**2.2.70 Kapillarbrechende Schicht**
Kapillarbrechende Schicht d = 35 cm, kiesiger Sand, Körnung 0/45 o. glw. liefern und unterhalb der Bodenplatte einbauen und verdichten.
Menge: 80,500 m3

**2.2.80 Baugrube abdecken, Folie**
Baugrube zur Sicherung gegen Tagwasser mit Polyethylenfolie, abdecken, einschliesslich windsicherer Befestigung, laufendem Unterhalt und späterer Beseitigung.
Foliendicke : 0,5 mm
Menge: 230,000 m2

**2.2.90 Statischer Lastplattendruckversuch**
Statischer Lastplattendruckversuch nach DIN 18134
zur Bestimmung der geforderten Tragfähigkeit von
100 % der einfachen Proctordichte nach Angaben und Rücksprache der Bauleitung.
Menge: 1,000 Stck

### Titel 3 Stundenlohnarbeiten

**Ausführungsbeschreibung 0001 Stundenlohnarbeiten**
*Stundenlohnarbeiten*
Stundenlohnarbeiten durch Arbeitskräfte die auf Anordnung des Auftraggebers
auszuführen sind. Der Ausführung von Stundenlohnarbeiten liegen die Besonderen
Vertragsbedingungen (BVB) und § 15 VOB/B zu Grunde.
Angeboten wird für die jeweilige Arbeitskraft ein Verrechnungssatz, der sämtliche
Aufwendungen enthält, insbesondere den tatsächlichen Lohn mit Zuschlägen
für Gemeinkosten, Sozialversicherungsbeiträge sowie die sonstigen Lohn- und
Gehaltsnebenkosten. Der Verrechnungssatz ist unter Beachtung der preisrechtlichen
Vorschriften ermittelt. Er gilt unabhängig von der Anzahl der abzurechnenden
Arbeitsstunden.
Zuschläge für Nacht-, Sonntags- und Feiertagsarbeit sind nicht in die Einheitspreise
einzukalkulieren. Stundenlohnarbeiten sind immer mit Arbeitskräften mit
der für die Arbeiten max. erforderlichen Qualifikation auszuführen, sofern entsprechendes
Personal unter Beachtung des Wirtschaftlichkeitsprinzips zur Verfügung
stehen.
Weiterhin ist § 15 der VOB Teil B zu beachten. Dem Angebot liegen folgende
Verrechnungssätze zu Grunde, und zwar:

#### Abschnitt 3.1 Stundenlohnarbeiten auf besonderen Nachweis

**3.1.10 Polier, Schachtmeister, Obermonteur**
*** Stundenlohnarbeiten
Stunde(n) eines Poliers / Schachtmeisters / Obermonteurs für notwendige und untergeordnete Arbeiten inklusive Lohnnebenkosten auf gesondertem Nachweis nach Veranlassung durch die Bauleitung.
Menge: 8,000 h

**3.1.20 Facharbeiter**
*** Stundenlohnarbeiten
Stunde(n) eines Facharbeiters für notwendige und untergeordnete Arbeiten inklusive Lohnnebenkosten auf gesondertem Nachweis nach Veranlassung durch die Bauleitung.
Menge: 16,000 h

**3.1.30 Bauhelfer**
*** Stundenlohnarbeiten
Stunde(n) eines Bauhelfers für notwendige und untergeordnete Arbeiten inklusive Lohnnebenkosten auf gesondertem Nachweis nach Veranlassung durch die Bauleitung.
Menge: 20,000 h
